# Estación depuradora biológica de aguas residuales

- Propiedad del archivo: CYPE INGENIEROS, S.A.
- Formato: FIEBDC-3/2002
- Divisa: EUR
- Costes indirectos: 3.00 %
- IVA: 21.00 %

## I Instalaciones

### IU Urbanas

#### IUE Tratamiento de aguas residuales

**IUE052** Ud Estación depuradora biológica de aguas residuales, tecnología VFL, modelo AT75 "BIOVIANA", capacidad para 25 a 75 usuarios (H.E.), carga media de materia orgánica contaminante (DBO5) de 3,6 kg/día y caudal máximo de agua depurada de 8100 litros/día.
Suministro e instalación de estación depuradora biológica de aguas residuales, tecnología VFL, modelo AT75 "BIOVIANA", capacidad para 25 a 75 usuarios (H.E.), carga media de materia orgánica contaminante (DBO5) de 3,6 kg/día y caudal máximo de agua depurada de 8100 litros/día, equipada con una estación de bombeo, un reactor biológico tipo AT, dos compresores y un depósito de fangos. Totalmente instalada y en funcionamiento, sin incluir la excavación, la nivelación ni el relleno del trasdós.
Incluye: Replanteo. Colocación de la estación depuradora. Conexionado con las redes de conducción de agua, de salubridad y eléctrica. Puesta en marcha.
Criterio de medición de proyecto: Número de unidades previstas, según documentación gráfica de Proyecto.
Criterio de medición de obra: Se medirá el número de unidades realmente ejecutadas según especificaciones de Proyecto.

| Código | Ud | Descripción | Rendimiento | Precio | Importe |
|---|---|---|---|---|---|
| mt46edb010D | Ud | Estación depuradora biológica de aguas residuales, tecnología VFL, modelo AT75 "BIOVIANA", capacidad para 25 a 75 usuarios (H.E.), carga media de materia orgánica contaminante (DBO5) de 3,6 kg/día y caudal máximo de agua depurada de 8100 litros/día, equipada con una estación de bombeo, un reactor biológico tipo AT, dos compresores y un depósito de fangos, según UNE-EN 12566-3. (material) | 1.000 | 25951.80 | 25951.80 |
| mq04cag010a | h | Camión con grúa de hasta 6 t. (maquinaria) | 1.077 | 50.01 | 53.86 |
| mo008 | h | Oficial 1ª fontanero. (mano de obra) | 6.462 | 17.82 | 115.15 |
| mo107 | h | Ayudante fontanero. (mano de obra) | 6.462 | 16.10 | 104.04 |
| mo003 | h | Oficial 1ª electricista. (mano de obra) | 2.154 | 17.82 | 38.38 |
| mo102 | h | Ayudante electricista. (mano de obra) | 2.154 | 16.10 | 34.68 |
| % | % | Costes directos complementarios | 2 % | 26297.91 | 525.96 |
|  |  | Costes directos |  |  | 26823.87 |
